# Albardilla de chapa de zinctitanio Peto Protect System 190 "RHEINZINK"

- Propiedad del archivo: CYPE INGENIEROS, S.A.
- Formato: FIEBDC-3/2002
- Divisa: EUR
- Costes indirectos: 3.00 %
- IVA: 21.00 %

**HRZ020** m Albardilla de chapa de zinctitanio Peto Protect System 190 "RHEINZINK", acabado prepatinado-pro gris, de 23 cm de anchura y 0,8 mm de espesor, para cubrición de petos o coronación de muros de hasta 17 cm de espesor, con goterón; colocación con grapas de sujeción con sistema de clipado, sobre un tablero OSB de virutas orientadas de calidad hidrófuga 3 o superior y 22 mm de espesor, colocado sobre perfiles existentes; previa colocación de una lámina de separación entre ambos de tejido de poliamida abierto tridimensional; y sellado de las juntas entre piezas y, en su caso, de las uniones con los muros con sellador adhesivo monocomponente.
Albardilla de chapa de zinctitanio Peto Protect System 190 "RHEINZINK", acabado prepatinado-pro gris, de 23 cm de anchura y 0,8 mm de espesor, para cubrición de petos o coronación de muros de hasta 17 cm de espesor, con goterón; colocación con grapas de sujeción con sistema de clipado, sobre un tablero OSB de virutas orientadas de calidad hidrófuga 3 o superior y 22 mm de espesor, colocado sobre perfiles existentes; previa colocación de una lámina de separación entre ambos de tejido de poliamida abierto tridimensional; y sellado de las juntas entre piezas y, en su caso, de las uniones con los muros con sellador adhesivo monocomponente.
Incluye: Preparación de la superficie de apoyo. Preparación de la base y de los medios de fijación. Colocación, nivelación y fijación del tablero base. Replanteo de las piezas. Replanteo de las piezas. Colocación y fijación de la lámina de separación. Colocación y fijación de las piezas metálicas niveladas y aplomadas. Sellado de juntas y limpieza.
Criterio de medición de proyecto: Longitud medida a ejes, según documentación gráfica de Proyecto.
Criterio de medición de obra: Se medirá, a ejes, la longitud realmente ejecutada según especificaciones de Proyecto.

| Código | Ud | Descripción | Rendimiento | Precio | Importe |
|---|---|---|---|---|---|
| mt13blm020 | m² | Tablero OSB de virutas orientadas, calidad hidrófuga 3 o superior, de 22 mm de espesor. (material) | 0.200 | 8.00 | 1.60 |
| mt20wwr020 | m² | Lámina de separación de tejido de poliamida abierto tridimensional. (material) | 0.200 | 4.50 | 0.90 |
| mt20amr010a | m | Albardilla de chapa de zinctitanio Peto Protect System 190 "RHEINZINK", acabado prepatinado-pro gris, de 23 cm de anchura y 0,8 mm de espesor, para cubrición de petos o coronación de muros de hasta 17 cm de espesor, con goterón, con certificado TÜV-Rheinland de conformidad con el catálogo de criterios QUALITY ZINC. Incluso accesorios de montaje y elementos propios del sistema. (material) | 1.000 | 46.48 | 46.48 |
| mt22www010b | Ud | Cartucho de 290 ml de sellador adhesivo monocomponente, neutro, superelástico, a base de polímero MS, color gris, con resistencia a la intemperie y a los rayos UV y elongación hasta rotura 750%. (material) | 0.500 | 5.29 | 2.65 |
| mo020 | h | Oficial 1ª construcción. (mano de obra) | 0.387 | 18.56 | 7.18 |
| mo113 | h | Peón ordinario construcción. (mano de obra) | 0.387 | 17.28 | 6.69 |
| % | % | Costes directos complementarios | 2 % | 65.50 | 1.31 |
|  |  | Costes directos |  |  | 66.81 |
